# Bonner Wasserwerk
Leistungsbeschreibung (GAEB DA XML 3.1, DA81)
Währung: EUR
Bieterkommentare zugelassen: nein
Auftraggeber: Bundesrepublik Deutschland, k.A.
Erstellt mit: MWM-Primo 6.2.0/ GXML Toolbox V3.11 R20090223, Export GAEBDAXML (MwmMfc 50), 06.04.2010

## Bonner W: Muster LV für MWM-Primo
Datum: 19.04.2010
EP-Anteile: Lohn; Material; Gerät

### 1 LOS: Bonner Wasserwerk - Allgemeine Arbeiten

*Hinweis*
Die nachfolgende beschriebenen Leistungen sind
 erdachte Muster-Leistungen für die Anwendung
 der Software MWM-Primo.
 Weitere Infos gibt es unter www.mwm.de

#### 1.1 Abwasserleitung

**1.1.01 Entwässerungsleitung aus Kunststoffrohren nach sta-**
*** EP-Aufgliederung gefordert
Entwässerungsleitung aus Kunststoffrohren nach statischen Erfordernissen nach DIN 4033 herstellen
einschl. Erdarbeiten in Boden der Klassen 3 bis 5 so-
wie ggf. einschl. Verbau.
Ggf. erforderliche Wasserhaltung bis zu einer Pumpen-
Leitung von 10 m3 Förderdurchfluß x 5 m geodätischer
Förderhöhe je Stunde und Haltung wird nicht gesondert
vergütet.
Anschlüsse an Schächte und Rohrleitungen werden gesondert vergütet.
Material = Rohr aus PVC hart, DIN 19 534,Form A, DN
"Auflagerwinkel 120 Grad"
Rohrverbindung durch Steckmuffen
Auflager aus Sand oder Kiessand herstellen. Material
liefert AN.
"Korngröße 0,2-OPS"
Verlegetiefe "max. 1,25 m"
Aushub seitlich lagern und zum Verfüllen verwenden.
Überschüssigen Aushub fördern und im Baugelände
nach Angabe des AG einbauen und verdichten.
Menge: 93,000 m; EP: 125,040; GB: 11628,73
EP-Anteile: Lohn 78,450; Material 12,560; Gerät 34,030
Zeitansatz: 1,20

**1.1.02 wie vor beschrieben,jedoch DN 125**
Menge: 1,000 m; EP: 134,170; GB: 134,17

**1.1.03 Zulage für Formstücke zu entsprechender Entwässe-**
Zulage für Formstücke zu entsprechender Entwässerungsrohrleitung aus Rohren aus PVC hart
Formstück: Bogen aus PVC hart DIN 19 534
DN 100 "in allen erforderlichen Winkelgraden"
Menge: 72,000 st; EP: 71,250; GB: 5130,00

**1.1.04 Zulage für Formstücke zu entsprechender Entwässe-**
Zulage für Formstücke zu entsprechender Entwässerungsrohrleitung aus Rohren aus PVC hart
Formstück: Einfachabzweig aus PVC hart DIN 19 534
"DN 100 x 10011, 45 Grad
Menge: 76,000 st; EP: 73,400; GB: 5578,40

**1.1.05 Schachtfutter KGF für gelenkigen Anschluß**
Menge: 2,000 St; EP: 15,200; GB: 30,40

**1.1.06 Entwässerungsrohrleitung auf Wasserdichtheit nach**
Entwässerungsrohrleitung auf Wasserdichtheit nach
DIN 4033 prüfen
aus Rohr aus PVC hart DIN 19 534, DN 11100
Wasser wird auf der Baustelle beigestellt und ist vom
AN zur Verwendungsstelle zu transportieren und nach
Gebrauch zu beseitigen.
Menge: 93,000 m; EP: 23,700; GB: 2204,10

#### 1.2 Erdarbeiten-Fundamentaushub

**1.2.10 Boden für Streifenfundament ausheben**
Boden für Streifenfundament ausheben
ab Baugrubensohle.
Bodenklasse 3 und 4.
Breite der Fundamentsohle über 0,5 bis 1 m.
Aushubtiefe bis 0,8 m.
Aushub zur Wiederverwendung seitlich lagern.
Fürderweg bis 1 km.
Abgerechnet wird über der Grundfläche des Fundamentes
senkrecht.
Menge: 135,000 m3; EP: 52,950; GB: 7148,25

**1.2.20 Boden für Streifenfundament ausheben**
*** Wahlposition ZZ 1.1
Boden für Streifenfundament ausheben
ab Baugrubensohle.
Bodenklasse 3 und 4.
Breite der Fundamentsohle über 0,5 bis 1 m.
Aushubtiefe bis 1,75 m.
Aushub wird Eigentum des AN und ist zu beseitigen.
Menge: 1,000 m3; EP: 70,800

**1.2.30 Boden für Streifenfundaxnent ausheben**
*** Wahlposition ZZ 1.2
Boden für Streifenfundaxnent ausheben
ab Baugrubensohle.
Bodenklasse "Bauschutt"
Breite der Fundamentsohle über 0,5 bis 1 m.
Aushubtiefe bis 0,8 m.
Aushub wird Eigentum des AN und ist zu beseitigen.
Abgerechnet wird über der Grundfläche des Fundamentes
senkrecht.
Menge: 30,000 m3; EP: 62,500

**1.2.40 Boden für Filterschichten profilgerecht einbauen**
Boden für Filterschichten profilgerecht einbauen
als Stufenfilter.
Mit vom AG beigestelltem Boden.
Boden wird vom AG frei Baustelle beigestellt.
Verdichten auf mind. 97 v.H. Verdichtungsgrad durch
Einbau in Baugruben.
Einbau waagerecht und schwach geneigt, Neigung 1 zu
10 und flacher.
Schichtdicke über 10 bis 20 cm.
Menge: 590,000 m²; EP: 7,500; GB: 4425,00

#### 1.3 Baustelleneinrichtung

**1.3.01 Geräte, Werkzeuge und sonstige Betriebsmittel,die**
Geräte, Werkzeuge und sonstige Betriebsmittel,die
zur vertragsgem"en Durchführung der Bauleistungen
erforderlich sind, auf die Baustelle bringen,
bereitstellen und - soweit der Geräteeinsatz nicht
gesondert vergütet wird - betriebsfertig aufstellen
einschl. der dafür notwendigen Axbeiten, die
erforderlichen festen Anlagen herstellen.
Baubüros, Unterkünfte, Werkstätten, Lagerschupp-en
und dergl., soweit erforderlich, antransportieren,
aufbauen und einrichten.
Kosten für Vorhalten, Unterhalten und Betreiben der
Geräte, Anlagen und Einrichtungen einschl. Mieten,
Pacht, Gebühren und dergl. sind nicht in diese
Pauschale, sondern in die Einheitspreise der
betreffenden Teilleistungen einzurechnen.
Soweit nicht für bestimmte Bauleistungen (z.B.
Bedarfsleistungen),das Einrichten der Baustelle als
gesonderter Ansatz enthalten ist, umfaßt die
Pauschale die Vergütung der Baustelleneinrichtung
für alle Bauleistungen
diesen LV.
Vom AN ist innerh. von 2 Wochen nach Auftragserteilung ein Baustelleneinrichtungsplan vorzulegen.
Menge: 1,000 Psch; EP: 3570,350; GB: 3570,35

**1.3.02 Baustelle von allen Geräten, Anlagen, Einrichtungen**
Baustelle von allen Geräten, Anlagen, Einrichtungen
und dergl. räumen.
Soweit nicht für bestimmte Bauleistungen (z.B.
Bedarfsleistungen) das Räumen der Baustelle als
gesonderter Ansatz enthalten ist, umfaßt die
Pauschale die Vergütung der Baustellenräumung für
alle Bauleistungen
dieses LV.
Menge: 1,000 Psch; EP: 1200,500; GB: 1200,50
